# Neubau Drive, Wegebau Park Babelsberg
Angebotsaufforderung (GAEB DA XML 3.3, DA83)
Projekt: 6261008
Währung: EUR
Vergabeart: Öffentliche Ausschreibung
Eröffnung: 03.03.2026 08:00:00
Ende der Zuschlagsfrist: 27.03.2026
Ausführungsbeginn: 07.04.2026
Ausführungsende: 03.07.2026
Erstellt mit: GXML Toolbox V3.3 R20220330, ORCA AVA 27 27.00.00, 02.03.2026

## 01 AUSSENANLAGEN

### Titel 000 VORBEMERKUNGEN / BAUBESCHREIBUNG

*Hinweis: Wichtig für die Kalkulation!*
Das Baufeld befindet sich in Potsdam, im Babelsberger Park.
Die Erschließung erfolgt wird über einen asphaltierten Parkweg vom Mühlentorweg. Zum Mühlentor kommt man aus Babelsberg über die Straßen Alt Nowawes und Neue Straße.

Die Bauaufgabe bezieht sich auf die Neuanlage eines zentralen Parkweges / Drive (Länge ca. 280m, 4,08m breit) im Bereich des ehemaligen Strandbades, die Erneuerung der Deckschichten des vorhandenen weiterführenden Parkweges (Länge ca. 270m, 4,08m breit)  sowie den Rückbau eines provisorischen Parkweges (Länge ca. 300m).

Im Bereich der Wurzelbereiche der Bestandsbäume ist in Abstimmung mit der UNB zum Schutz der Wurzeln großflächig in Handarbeit zu arbeiten. Teilweise werden hier die Wegebreiten und Aufbaustärken reduziert. Die Aufwände sind einzukalkulieren.

Die Randbereiche sind entsprechend mit Oberboden anzumodellieren und mit Landschaftsrasen anzusäen.

In geringer Stückzahl sind an der Seite zum Strandbad Gehölze zu pflanzen.

Lagerflächen für Neumaterial stehen nur auf dem Lagerplatz des Parkreviers am Parkzugang Mühlentor zur Verfügung (siehe Übersichtsplan Baulogistik). Zum Ablagern sind Trennlagen aus Vlies zu verwenden und nach Abfuhr wieder getrennt zu entsorgen. Aufgrund der begrenzten Wegebreiten und Wenderadien ist die Anfahrt zum Lageplatz von Alt Nowawes / Neue Straße nur mit 3-achsigen Fahrzeugen (max. Gesamtmasse 25t, Nutzlast 12-13t) möglich und einzukalkulieren.

Für zu beprobendes Rückbaumaterial mit längeren Lagerzeiten ist der Lagerplatz bei den Studentenwohnheimen zu nutzen (siehe auch Lageplan). Die Entfernung beträgt ca. 4,0km und ist zu berücksichtigen.

Der Materialtransport vom Lagerplatz zum Baufeld im Park darf nur mit kleineren 2-achsigen Fahrzeugen (max. Gesamtmasse 18 t, Nutzlast 8-9 t) im Parkbereich in geringer Geschwindigkeit erfolgen, um die vorh. Parkwege nicht zu beschädigen und die Parkbesucher nicht zu gefährden.

Der Lagerplatz des AG ist nach Bauende wieder zu Säubern und in seinen Zustand vor Baubeginn (z.B. Wiederherstellung Rasenflächen, wenn erforderlich) zu versetzen. Zerstörte Rasenflächen sind wieder herzustellen, inkl. Fertigstellungspflege.

Die Zwischenlagerung und Beprobung der Rückbaumaterialien kann ggf. auch innerhalb der Rückbaufläche gelagert werden. Die angrenzende Wiesenflächen sind jedoch geschützte Biotope und dürfen nicht genutzt werden.

Im Hinblick auf die geplante Bearbeitungsrichtung muss die Logistik des An- und Abtransportes koordiniert werden.
Die Parkwege sind vom Baustart Havelhaus in Richtung Bauende Flatowturm fertigzustellen.

Damit der Parkzugang am Havelhaus für Parkbesucher nicht gesperrt werden muss, ist in 2 Bauabschnitten zu arbeiten und die Bauzäune entsprechned umzustellen:

- 1. BA: Baustart bis Havelhaus mit Offenhaltung des Parkweges entlang Strandbad
- 2. BA: Havelhaus bis Bauende in Richtung Flatowturm mit Offenhaltung des Parkweges Havelhaus - Parkzugang Mühlentor

Die Grobabsteckung der Wegeachse der neuen Wegeführung erfolgt durch den Vermesser des AG.
Die Wegeführung des vorh. Wegebereiches mit Deckenerneuerung wird nochmals durch seitliche Schürfe des AN geprüft und ggf. korrigiert.

Alle Aufwendungen für die zuvor genannten Leistungen, inkl. der Informationen aus den Plänen der beigefügten Planliste und der Baustellensicherung und Straßenreinigung (bei eigener Verursachung) werden nicht separat vergütet und sind in die Einheitspreise der Positionen der Leistungsbeschreibung einzukalkulieren.

### Titel 512 BODENARBEITEN

**512.001 Bodenaushub (Oberbodenschicht) für Wegebau**
Oberbodenschicht,
für Wegebau profilgerecht lösen, laden, fördern
und zum Wiedereinbau auf dem Lagerplatz des AG auf Haufwerk lagern.
Abrechnung nach fester Masse.
Tiefe bis 15 cm.
Bodenklasse 3- 5.
Menge: 210,000 cbm

**512.002 Bodenaushub für Wegebau**
Boden unterhalb der Oberbodenschicht,
für Wegebau profilgerecht lösen, laden, fördern
und zum Wiedereinbau auf dem Lagerplatz des AG auf Haufwerk lagern.
Abrechnung nach fester Masse.
Tiefe bis 15 cm.
Bodenklasse 3- 5.
Menge: 60,000 cbm

**512.003 Zulage: Bodenaushub in Handschachtung**
als Zulage zur Vorposition:
Bodenaushub Handschachtung im Bereich der Kronentraufen +1,5m,
nach Anweisung des AG / der
örtlichen Bauleitung, bis '0,15 m unter' GOK, ' zur Absenkung des geländes
im Wurzelbereich der Bestandsbäume.
Die Abreiten sind ausschließlich in Handarbeit auszuführen und werden z.T. auch von der UNB überwacht.
Flächenannahme: ca. 375qm
Abrechnung in cbm.
Menge: 60,000 cbm

**512.004 Bodenaushub für Wegebau und Wiedereinbau**
Boden unterhalb der Oberbodenschicht,
für Wegebau profilgerecht lösen, laden, fördern
und im Bereich rückgebauter Parkweg als Füllboden lagenweise einbauen und bis zu Ev2=45 MN/qm standfest verdichten.
Tiefe bis 15 cm.
Bodenklasse 3- 5.
Menge: 250,000 cbm

**512.005 Füllboden einbauen, bauseits vorhanden**
bauseits auf dem Lagerplatz des AG gelagerten Oberboden, laden, fördern und ca. 15cm stark einbauen und setzugsfei anwalzen.
Abrechnung in fester, eingebauter Masse.

Einbaustärken ca. 10-20cm, im Mittel 15cm
Menge: 60,000 cbm

**512.006 Füllboden liefern und einbauen**
gesiebt, bautechnisch verwendbar, wasserdurchlässig,  und frei von Schadstoffen gem. Gütenachweis nach EBV: BM-0 (LAGA Z0), den Höhen entsprechend
lagenweise (max. 30cm stark) einbauen und standfest
verdichten (Verdichtungsgrad Ev 2: 45MN/ qm).
Abrechnung in fester, eingebauter Masse.

Einbaustärken 10-50cm
Menge: 50,000 cbm

**512.007 Sand 0/2 liefern und einbauen**
gesiebt, bautechnisch verwendbar, wasserdurchlässig,  und frei von Schadstoffen gem. Gütenachweis nach EBV: BM-0 (LAGA Z0), Körnung 0/2mm,
auf den freigelöegten Wurzelbereichen als Schutzlage 5cm stark in Handarbeit einbauen und standfest einwalzen.
Abrechnung in fester, eingebauter Masse.

Einbaustärken 5cm
Flächenannahme: ca. 375qm
Menge: 375,000 qm

**512.008 Starkwurzeln mit Halbschalen abdecken**
Starkwurzeln vor den Tragschichteinbau mit Halbschalen abdecken und so vor Verdichtung schützen.
Menge: 20,000 m

**512.009 gelagerten Oberboden und Grasnarbe sieben**
bauseits auf dem Lagerplatz des AG gelagerten Oberboden und Grasnarbe mit Siebanlage fein sieben und aus zum Wiedereinbau auf Haufwerk lagern.

Siebrückstände separat auf Haufwerk lagern, die Entsorgung erfolgt werden im Titel Verwertung abgerechnet.
Menge: 360,000 cbm

**512.010 Oberbodenauftrag, bauseits vorhanden**
bauseits auf dem Lagerplatz des AG gelagerten Oberboden, laden, fördern und und ca. 10-30cm im Seitenbereich (Bankett) der Parkwege und flächig einbauen, trittfest verdichten und planieren und setzugsfei anwalzen.
Abrechnung nach fester eingebauter Masse.
Menge: 310,000 cbm

**512.011 Oberbodenauftrag (komposthaltig), inkl. Lieferung**
liefern, frei von Fremdstoffen und Pflanzenresten, und ca. 10-30cm im Seitenbereich (Bankett) der Parkwege und flächig einbauen, trittfest verdichten und planieren und setzugsfei anwalzen.
Oberboden verbessert durch eingemischte gesiebte Komposterde,
gemäß DIN 18915 mit Zertifikat zu den
Inhaltsstoffen,
Abrechnung nach fester eingebauter Masse.
Menge: 410,000 cbm

**512.012 Geländeanpassung: Vegetationsflächen Modellieren**
Wiesenflächen landschaftlich anpassen durch Modellieren in Handarbeit und / oder Kleintechnik,
Geländeanpassung +/- 5cm,
inkl. sauberem Anpassen an die Wegefürhung / Einfassung und an die Bestandsflächen
Menge: 4800,000 qm

**512.013 Grobplanum**
Zu bearbeitende Gesamtfläche den Höhen entsprechend
+/-5 cm grobplanieren.
Menge: 7800,000 qm

**512.014 Wurzelschutzfolie**
zum Schutz des Parkweges
Tiefe 0,5m, Stärke: 3mm,
inkl. Erdarbeiten und Zuschnitt,
liefern und einbauen.
Inkl. Zertifikat des Herstellers.
Menge: 20,000 m

**512.015 Suchschachtungen der Wegeführung Parkwege (Bereich Deckenerneuerung)**
Suchschachtung zum Auffinden der historischen Wegeführung der Parkwege vom Roten Haus zum Marmorpalais,
Auffinden der Einfassungen zur Wegemarkierung und / oder Schotterprofile,
im Bereich der Deckenerneuerung,
Wegeführung insgesamt 270m lang,
Suchschachtung ca. alle 5,0m = 108 Schürfe (30x20x30cm)
Abrechnung in Stück Schürfe.
Menge: 20,000 St

### Titel 521 WEGE

**521.001 Feinplanum und Verdichtung**
Zu befestigende Gesamtfläche den Höhen entsprechend
feinplanieren und standfest verdichten;
Verdichtungsgrad DPr min. 98%;
Ev2 >/= 45 MPa;
zulässige Abweichung von der Nennhöhe +/- 1 cm (Spalt unter der 4-m-Latte);
Gefälleausbildung gemäß Technischem Lageplan und Detailzeichnungen;
Abrechnung gemäß Aufmaß nach fertiger Fläche an der Oberfläche.
Menge: 3000,000 qm

*Hinweis: WASSERGEBUNDENE WEGEDECKEN-befahrbare Parkwege*

**521.002 vorh. Schottertragschichten Parkwege nachprofilieren**
vorh. Schottertragschicht nach Abtragen der Deckschichten nachprofilieren,
Ausbildung einer gleichmäßig ausgebildeten, korbbogenförmigen Mittelüberhöhung mit 3-4% Gefälle gemäß Detailplan,
inkl. Ergänzung von 3-5cm Natursteinschottertragschicht 0/32mm und Verdichtung,
(keine Kalksteinschottertragschichten)
Verdichtungsgrad DPr min. 100%, Ev2= 120 MPa / qm,
Gefälleausbildung gem. techn. Plan
Menge: 1200,000 qm

**521.003 Natursteinschotter-Tragschicht 0/32, 11cm stark (in Bereichen Kronentraufe)**
für begehbare wassergebundene Decken
Körnung 0/32 mm (gebrochenes Material aus
Naturstein gemäß ZTVT und Gütenachweis),
(keine Kalksteinschottertragschichten)
lagenweise einbauen und verdichten,
behutsames Anwalzen von Hand ohne Vibrationsgeräte gemäß Zulage Position 521.07,
Ausbildung einer gleichmäßig ausgebildeten, korbbogenförmigen Mittelüberhöhung mit 3-4% Gefälle gemäß Detailplan,
Verdichtungsgrad DPr min. 100%, Ev2= 80 MPa / qm,
Gefälleausbildung gem. techn. Plan
Menge: 250,000 qm

**521.004 Natursteinschotter-Tragschicht 0/32, 20cm stark (wassergeb. Decke befahrbar)**
für befahrbare wassergebundene Decken
Körnung 0/32 mm (gebrochenes Material aus
Naturstein gemäß ZTVT und Gütenachweis),
(keine Kalksteinschottertragschichten)
lagenweise einbauen und verdichten,
Ausbildung einer gleichmäßig ausgebildeten, korbbogenförmigen Mittelüberhöhung mit 3-4% Gefälle gemäß Detailplan,
Verdichtungsgrad DPr min. 100%, Ev2= 120 MPa / qm,
Gefälleausbildung gem. techn. Plan
Menge: 1300,000 qm

**521.005 Ausgleichsschicht 0/16 für wassergeb. Decke (5cm stark)**
Ausgleichschicht für Wegeflächen fachgerecht herstellen.
Einbaustärke im verdicht. Zustand ca. 5 cm,
EV2 mind. 80 MN/m2. Einbau gem. ZTVE-StB. u.
RAL -RG 5001/1.

Material: Granitschotter 0/16 gelblich aus Steinbruch,
liefern und wie oben beschrieben 5cm stark einbauen,
Abrechnung erfolgt nach Aufmaß der Wegefläche.
Bei Einsatz eines gleichwertigen Materials ist vorab
eine Probefläche anzulegen. Der Einbau erfolgt erst
nach Freigabe durch den AG.

Produkt der Planung:
Hersteller/Typ/Farbe: Melaune 0/16 oder gleichwertig,
Angaben zu dem vom Bieter angebotenen Produkt (es ist mit dem Angebot ein Prüfzeugnis des angebotenen Produktes einzureichen)

Hersteller / Produktbezeichnung:

..........................................................

Ausbildung einer gleichmäßig ausgebildeten, korbbogenförmigen Mittelüberhöhung mit 3-4% Gefälle gemäß Detailplan,
Einbaugenauigkeit an der Oberfläche +/- 1 cm als max.
zulässige Abweichung von der Sollhöhe.
Geländeoberfläche mit geringer Neigung.
Abrechnung durch AG vor örtlichem Aufmaß. Nach Einbau
der Ausgleichsschicht muss vor Beginn der weiteren
Baumaßnahmen eine Abnahme durch den AG erfolgen!
Einschl. aller Nebenarbeiten
Abnahme durch den AG!
Menge: 2500,000 qm

**521.006 Deckschicht 0/8 für wassergeb. Decke (4cm stark)**
Deckschicht 0/8 für wassergeb. Decke (4cm stark)
Deckschicht für Wegeflächen fachgerecht herstellen.
Einbaustärke im verdicht. Zustand ca. 4 cm,
EV2 mind. 80 MN/m2. Einbau gem. ZTVE-StB. u.
RAL -RG 5001/1.
Material: Granitschotter 0/8 gelblich aus Steinbruch
liefern und wie oben beschrieben einbauen,
Abrechnung erfolgt nach Aufmaß
der Wegefläche.
Bei Einsatz eines gleichwertigen Materials ist vorab
eine Probefläche anzulegen. Der Einbau erfolgt erst
nach Freigabe durch den AG.
Produkt der Planung:
Hersteller/Typ/Farbe: Melaune 0/8 oder gleichwertig,
Angaben zu dem vom Bieter angebotenen Produkt (es ist mit
dem Angebot ein Prüfzeugnis des angebotenen Produktes
einzureichen)
Hersteller / Produktbezeichnung:
..........................................................
-
Ausbildung einer gleichmäßig ausgebildeten,
korbbogenförmigen Mittelüberhöhung mit 3-4% Gefälle gemäß
Detailplan,
Einbaugenauigkeit an der Oberfläche +/- 1 cm als max.
zulässige Abweichung von der Sollhöhe.
Geländeoberfläche mit geringer Neigung.
Abrechnung durch AG vor örtlichem Aufmaß. Nach Einbau
der Ausgleichsschicht muss vor Beginn der weiteren
Baumaßnahmen eine Abnahme durch den AG erfolgen!
Einschl. aller Nebenarbeiten
Abnahme durch den AG!
Menge: 2600,000 qm

**521.007 Zulage für behutsames Anwalzen im Wurzel- bzw. Kronenbereich**
als Zulage zur Vorposition für behutsames Anwalzen von Hand ohne Vibrationsgeräte:
in Bereichen der Kronentraufe sind die Deckschichten: Tragschicht, dyn. Schicht und Deckschicht mit Handwalzen / kleinem Geräte zu verdichten.

Flächenannahme: ca. 250qm x 3 Schichten = 750qm

EP entspricht dem Gesamtaufwand /qm für alle 3 Aufbaulagen.
Menge: 750,000 qm

*Hinweis: SCHOTTERRASEN*

**521.008 Natursteinschotter-Tragschicht 0/32 20 cm stark (Schotterrasenfläche)**
Schottertragschicht gemäß TL SoB-StB, ZTV SoB-StB, FLL
"Richtlinien für Planung, Bau und Instandhaltung von
begrünbaren Flächenbefestigungen" für Schotterrasen liefern, lagenweise einbauen und verdichten;
Körnung 0/32 mm, gebrochenes Material mit Gütenachweis,
Naturstein ohne Recycling-Material;
(keine Kalksteinschottertragschichten)
Schichtdicke 20 cm;
Verdichtungsgrad DPr min. 100%, Ev2 mind. 25 MPa;
Gefälleausbildung gemäß Technischem Lageplan;
Einbau zwischen Randeinfassungen;
Abrechnung gemäß Aufmaß nach fertiger Fläche an der Oberfläche.
Kleinflächen von 2x3m!
Menge: 25,000 qm

**521.009 Vegetationsdeckschicht (Schotterrasen) 15 cm stark, 100 MPa**
Vegetationstragdeckschicht gemäß TL SoB-StB, ZTV SoB-StB, FLL "Richtlinien für Planung, Bau und Instandhaltung von begrünbaren Flächenbefestigungen" für Schotterrasen liefern, lagenweise einbauen und verdichten;
Körnung 0/32 mm, gebrochenes Material mit Gütenachweis,
Naturstein ohne Recycling-Material;
(keine Kalksteinschottertragschichten)
werksseitige Fertigmischung oder Baustellenmischung;
Schichtdicke 15 cm;
Verdichtungsgrad DPr min. 100%, Ev2 mind. 30 MPa;
Untergrund vor dem Einbau aufrauen;
Gefälleausbildung gemäß Technischem Lageplan;
der Nachweis der Eignung gemäß FLL "Richtlinien für Planung, Bau und Instandhaltung von begrünbaren
Flächenbefestigungen" (Kapitel 6.4) ist Voraussetzung für die Abnahme, die Prüfung/Analyse muss entsprechend der Richtlinie erfolgen;
Abrechnung gemäß Aufmaß nach fertiger Fläche an der
Oberfläche.
Einbau:
Die erdfeuchte Rasentragschicht wird mit mittlerer bis schwerer Walze statisch verdichtet (keine Vibration). Um eine ausreichend große Einsaatoberfläche zu erzielen, ist ein vorsichtiges Entfernen der Grobkörner mittels Rechen erforderlich. Anschließend sollte die Einsaat und ein darauffolgendes, erneutes Abwalzen der Fläche erfolgen.
inkl. Ansaat mit 25g/qm Gebrauchsrasen RSM 2.3.

Kleinflächen von 2x3m!

'.....................................................'
Hersteller
Menge: 25,000 qm

*Hinweis: RANDEINFASSUNGEN*

**521.010 Randeinfassung mit Bernburger Strecker (ungebunden)**
Bernburger Strecker,
Gesteinsart: Kalkstein
Farbe: grau-beige
Bearbeitung: allseits gespalten, DIN-frei
Breite: ca. 4-6 cm, Höhe: ca. 16-20 cm, Länge: ca. 20-30 cm
palettiert zu 60 lfm/Pal.
Herkunft: Deutschland
liefern und ungebunden ohne Beton 2cm über OK Weg in 0/32 und 0/16 Natursteinschotter engfugig als Läufer / Wegeeinfassung setzen.
Gerade Schnurkante an der Seite zur wassergebundenen Decke.

oder gleichwertig
..............................................
Lieferant
Menge: 850,000 m

**521.011 Randeinfassung mit Bernburger Strecker (bauseits vorhanden)**
wie Vorposition,
jeoch auf dem Lagerplatz des AG gelagert,
aufnehmen, fördern und verlegen.
Menge: 450,000 m

### Titel 541 ABWASSERANLAGEN

**541.001 Längsrinne Feldsteinpflaster (ungebunden)**
Material: Feldsteine, handverlesen, Durchm. und Dicke
ca. 7-10 cm, Rinnenbreite ca. 50 cm,
Rinnenlänge ca. nach Absteckung und Abstimmung mit der BÜ beidseitig der Wegeführung in Bereichen mit starkem Gefälle und in Senken,
ausbildung bündig zur Wegeoberkante.
Rinnentiefe zwischen 3-5 cm bzw. lt. Angaben der
Bauleitung.
Verlegung ungebunden ohne Beton in 0/32 und 0/16 Natursteinschotter,
Feldsteine fach- und DIN-gerecht gem. Angaben der
Bauleitung rinnenförmig u. höhengerecht verlegen und von Hand anzurammen.
Vor Lieferung der Steine ist dem Auftraggeber ein
Muster zur Freigabe vorzulegen.
Die Fugen sind mit Wasser einzuschlämmen und die Oberflächen mit der Melaune-Deckschicht das angrenzenden Weges einzufegen.

Die Abrechnung erfolgt nach örtlichem Aufmaß in lfm.
Menge: 70,000 m

**541.002 Zulage für T-Verbindung 90°**
Zulage zur Vorposition für die Ausbildung einer T-Verbinung mitca. 90° für die seitliche Ableiutn in eine Mulde.
Menge: 4,000 St

### Titel 572 VEGETATIONSTECHNISCHE BODENBEARBEITUNG

**572.001 Rasenflächen fräsen**
Rasenflächen mit geringfügigen Bodenanpassung fräsen.
anfallende unbrauchbare Stoffe
absammeln und verwerten.
Menge: 1000,000 qm

**572.002 Lockerung, tiefgründig**
Vegetationsflächen und Flächen der BE vor Oberbodenauftrag kreuzweise ca.
30-50 cm tiefgründig mit Aufreißhaken lockern,
ggf. auch fräsen,
anfallende unbrauchbare Stoffe
absammeln, nach Fraktionen trennen und auf dem Baufeld lagern,
Flächen danach wieder höhengerecht planieren.
Menge: 3800,000 qm

### Titel 574 PFLANZEN

*Hinweis: GEHÖLZE*

**574.001 Lonicera tatarica**
Rote Heckenkirsche
i.Co. 40-60cm
liefern und einpflanzen.
Menge: 6,000 St

**574.002 Prunus spinosa**
Schlehe
i.Co. 40-60cm
Menge: 12,000 Stk

**574.003 Ribes alpinum**
Alpne-Johannisbeere
i.Co. 40-60cm,
liefern und einpflanzen.
Menge: 13,000 St

**574.004 Rosa canina**
Hundsrose
v.Str. 4TR 100-150cm,
liefern und einpflanzen.
Menge: 13,000 St

**574.005 Virburnum opulus**
Schneeball
m.B. 40-50m,
liefern und einpflanzen.
Menge: 6,000 St

**574.006 Hedera helix hibernica**
Efeu
als bodendeckende Unterpflanzung
TB 11, 4-6 Trieb, 30-40cm,
liefern und einpflanzen.
5 Stück / qm
Menge: 150,000 Stüc

*Hinweis: FERTIGSTELLUNGSPFLEGE*

**574.007 Fertigstellungspflege für Gehölze:**
Fertigstellungspflege gemäß DIN 18916 durchführen für Gehölze:
Dauer:
Bei Herbstpflanzung: Abnahme im Juni des darauf folgenden Jahres,
Bei Frühjahrspflanzung bis April / Mai: Abnahme im Oktober des gleichen Jahres,

Pflege bis zum Erreichen des abnahmefähigen Zustands;
folgende Leistungen sind in der erforderlichen Anzahl an Durchgängen bis zur Abnahme zu erbringen:

- Wassermenge: mind. 30 l/m²
- Laubentfernung einschl. Entsorgung
- unerwünschten Aufwuchs entfernen, Wurzelunkräuter einschl. Wurzeln beseitigen;
- Müll und Unrat entfernen und entsorgen;
- trockene und beschädigte Pflanzenteile entfernen;
- Rindenmulch ggf. nachfüllen, einschl. Lieferung;
- Prüfung auf Krankheiten, Pilz- und Schädlingsbefall, ggf. AG/BÜ unterrichten
Menge: 70,000 qm

### Titel 575 RASEN UND ANSAATEN

**575.001 Rasenfläche herstellen, RSM 7.2.2 Landschaftsrasen, 20g/qm**
die Fläche feinplanieren, Unrat, Steine mit einem
Durchmesser > 5cm und schwer verottbare Pflanzenteile
sind abzulesen, leicht verdichten, abharken und mit
20g/qm Landschaftsrasen (RSM 7.2.2 trockenresistent) gleichmäßig ansäen, den Samen leicht einarbeiten, walzen und wässern.
Das feinplanierte Rasenplanum ist vor der Einsaat vom
AG abnehmen zu lassen, die Qualität des Saatgutes ist
per Lieferschein / Auflistung der Gräsermischung
nachzuweisen!
Menge: 4800,000 qm

**575.002 Fertigstellungspflege für Rasenansaatflächen**
Rasenansaatflächen der Wiesenflächen und Bankette der Parkwege
gemäß DIN 18917 Fertigstellungspflege pflegen:
- Wässern
- Düngen
- Mähen
- Laub und Abfall entfernen

Alle bei der Pflege anfallenden unbrauchbaren Stoffe
werden Eigentum des AN und sind zu entsorgen.
Menge: 4800,000 qm

### Titel 591 BAUSTELLENEINRICHTUNG

**591.001 Baustelle einrichten und abräumen**
*** Pauschalposition
Einrichten und Vorhalten von Geräten und Maschinen (Fertiger, Technik, Bauwagen, usw.) während der gesamten Bauzeit.
inkl. Abfuhr zu Bauend eund Säuberung der Aufstellflächen.
Menge: 1,000 psch

**591.002 Bau-WC**
Liefern, Vorhalten und wieder Abfahren eines Bau-WC für die eigene Mannschaftsstärke des Gewerkes Galabau.

Abrechnung auf Nachweis in Wochen.
Menge: 24,000 Wo

**591.003 Absteckung des Lage- und Höhenverlaufes der Parkwege**
Restaurierung / Absteckung des Lageverlaufes u.
Ermittlung der Zielhöhen mit Schnurnägeln im durch die
Bauleitung vorgegebenen Abstand (mind. 5 m, in
Kurvenradien enger, 0,5 bis 1,0 m) mit starker gut
sichtbarer Schnur entlang der geplanten Wegegrenzen.
Die vermaßten Punkte sind von der Bauleitung vor einer
Fortsetzung des Wegebaus abzunehmen und durch den AN zu
sichern und ggfs. mehrmals zu korrigieren.
Menge: 1240,000 m

**591.004 Dokumentation Außenanlagen inkl. Bestandsvermessung**
*** Pauschalposition
Anfertigung und Übergabe eines Bestandsplanes mit Darstellung und Bezeichnung (Legende) aller Flächen, Einbauten, Bäume, Gebäude sowie Maß- und Höhenangaben im System der Betandsvermessung,
Abrechnungszeichnungen und Neubestandsunterlagen der
Baumaßnahme sind nach DIN 2425/ DIN 18702 in analoger
kopierfähiger Form (2-fach) und digital (CD)
anzufertigen und an den AG im Rahmen der
Abschlussdokumentation zu übergeben.
Die Zeichnungen sind im DXF-Format und im PDF- Format
auf CD-ROM zu liefern, sofern vom AG nichts anderes
festgelegt wurde. DXF-Dateien der
Ausführungszeichnungen werden dem AN auf Anforderung
zur Verfügung gestellt.

Die Bestandsdokumentation besteht aus folgenden Teilen:
-Fachunternehmererklärung
-Bauabnahmeprotokolle gem. § 12 VOB/B,
-Bestandsvermessung mit Lagepläne im Maßstab der Ausführungsunterlagen (siehe
oben),
-Eignungsprüfung für eingesetzte Materialien,
-Konformitätserklärung
-Zertifikate von Schüttgütern (bei Antransporten) u. Holz- und Stahlprodukten, generell nur zugelassene Bauprodukte (DIBT)
-Lieferscheine
-Bautagesberichte
-Entsorgungsnachweise / Abfallverwertungsdokumentation
-nachprüfbare Flächen- und Längenermittlung entsprechend
LV
Menge: 1,000 psch

### Titel 593 SICHERUNGSMASSNAHMEN

**593.001 Bauzaun aufstellen, vorhalten, räumen**
Höhe 2,0 m, aus 3,5 m langen Zaunfeldern mit
Betonstandfüßen, Zaunfelder mittels Verbindungsschellen
untereinander verschrauben, die Standfüße in den
Innenbereich des Zaunes stellen, während der Bauzeit
vorhalten, einschließlich zweimaligem Umstellen und
nach Beendigung der Arbeiten wieder abbauen.

inkl. Abzäumen von Kronentraufen von Bestandsbäumen zum Schutz des Wurzelbereiches.
Menge: 780,000 m

**593.002 Bauzaun umsetzen**
vorh.Bauzaun der Vorposition umsetzen,
inkl. Lösen und wieder verschrauben der Elemente.
Menge: 260,000 m

**593.003 Stammschutz gegen mechanische Schäden bis STU 150cm**
durch Brettermantel einschl. Polsterung des Stammes
durch Drainrohrringe, mind. DN 100, liefern und vor
Beginn der Arbeiten herstellen.
Während der Bauzeit vorhalten und nach Beendigung der
Arbeiten wieder abbauen.
StU 80 bis 150 cm
Mindesthöhe 2,5 m
Mindestdicke der Bretter 2,4 cm
Menge: 1,000 Stck

**593.004 Stammschutz gegen mechanische Schäden STU 151 bis STU 300cm**
durch Brettermantel einschl. Polsterung des Stammes
durch Drainrohrringe, mind. DN 100, liefern und vor
Beginn der Arbeiten herstellen.
Während der Bauzeit vorhalten und nach Beendigung der
Arbeiten wieder abbauen.
StU 151 bis 300 cm
Mindesthöhe 2,5 m
Mindestdicke der Bretter 2,4 cm
Menge: 4,000 Stk

**593.005 Wurzelschutzplatten**
Wurzelschutzplatten / Baggermatratzen aus Kunststoff oder Stahl liefern, zum Schutz von Wurzelbereich verlegen, vorhalten und wieder abfahren.
Verwendung nur bei Bedarf und nach Vorabsprache mit der BÜ!
Abrechnung in qm
Menge: 50,000 qm

### Titel 594 ABBRUCHMASSNAHMEN

**594.001 Schottertragschichten und Auffüllgemische Parkwege ausbauen und bauseits lagern**
vorh. Parkwege (Deckschicht aus wassergebundener Decke kaum noch vorhanden),
Stärke ca. 20-40cm,
bestehend aus Boden-Schottergemisch mit Bruchmaterial (Beton, Schlacke, Ziegel, Naturstein)
Körnung ca. 0/45-240mm,
aufnehmen und zur Beprobung auf dem Lagerplatz des AG auf Haufwerk lagern.
Menge: 530,000 cbm

**594.002 Deckschichten aus Promenadengrant 0/5 bis 0/16 mm Parkwege ausbauen und bauseits lagern**
Deckschichten aus Promendengrant
Lehm-Sand-Kies-Decken 0/5mm bis 0/8mm
inkl. Dynamische Schicht 0/16mm abschieben, aufnehmen und zur Beprobung auf dem Lagerplatz des AG auf Haufwerk lagern.
Gesamtstärke ca. 10cm.
Menge: 110,000 cbm

**594.003 Bernburger Strecker ausbauen und bauseits lagern**
Randeinfassungen aus Bernburger Strecker,
Kalkstein,
Länge: 15-25cm
Höhe: 15-20 cm
Breite: 6-8 cm
in Sand verlegt, aufnehmen, säubern und zur Wiederverwendung auf dem Lagerplatz des AG auf Haufwerk lagern.
Menge: 405,000 m

**594.004 Bernburger Strecker ausbauen und verwerten**
Randeinfassungen aus Bernburger Strecker,
Kalkstein,
Länge: 15-25cm
Höhe: 15-20 cm
Breite: 6-8 cm
in Sand verlegt und beschädigt bzw. nicht wiederzuverwenden, aufnehmen und fachgerecht einer Verwertung zuführen.
Menge: 135,000 m

**594.005 Fundamente und Bauwerke abbrechen und lagern**
bestehend aus Beton, Betonelemente und Mauerwerk,
ohne Stahleinlagen,
bis zu 1,0m Tiefe abbrechen und
abbrechen und zur Beprobung auf Haufwerk lagern
inkl. Erdarbeiten für das Freilegen und
Wiederverfüllen.
Verfüllte Bereiche lagenweise verdichten (Ev2>/= 45
MN/qm).
Menge: 3,000 cbm

**594.006 Zulage für Fundamente mit Stahleinlagen**
als Zulage zur Vorposition!
Menge: 1,000 cbm

**594.007 Findlinge aufnehmen und lagern**
Findlinge entlang des rückzubauenden Parkweges aufnehmen und zum Lagerplatz des AG: Parkgärtnerei (ca. 200-300m) im Park Babelsberg fördern und abladen.
Größen im Mittel : Grundfläche bis 80 x 120cm, Höhe 50-80 cm,
Menge: 30,000 Stk

### Titel 596 VERWERTUNG / ENTSORGUNG

*Hinweis: Entsorgung gemäß den geltenden Bestimmungen des Landes*
Entsorgung gemäß den geltenden Bestimmungen der Ersatzbaustoffverordnung 2023.
Einstufung gemäß AVV in die Klassen BM-F0*-F3.

Mengen kleinergleich 1 cbm sind als Nebenleistung bei
der jeweiligen Hauptleistung mit einzukalkulieren.
Bei Mengen größergleich 1 cbm sind für die Gesamtmenge
Begleitscheine erforderlich.

Abrechnung in Tonnen (t) gemäß Wiege- und Übernahmescheinde der Annahmestelle.
Die Bodenmenge ist per Gegenrechnung auf Plauisiblitat nach den Abtragsprofilen in cbm nachzuweisen.

Lockerung 20%
1 cbm loser Boden =1,55 t
1 cbm fester Boden = 1,85 t

Folgende zuvor auf dem Baugelände gelagerten Stoffe
sind zu laden, zu transportieren und beim Entsorger / Verwerter abzuladen:

**596.001 Entsorgung Boden mit Bauschuttanteilen < 10 % (BM 0)**
Beladung, Transport, Entsorgung der Materialgruppe Boden 170504 (Boden und Steine mit Ausnahme derjenigen, die unter 170503* fallen (BM 0)
Entsorgung Boden mit Bauschuttanteilen < 10 % mit der Zuordnung nach EBV Tabelle 4 -  zu den nicht gefährlichen Abfälle  der
Materialzuordnung BM 0
Menge: 400,000 t

**596.002 Zulage für Materialzuordnung BM F0**
als Zulage zur Vorposition.
Menge: 200,000 t

**596.003 Zulage für Materialzuordnung BM 1**
als Zulage zur Vorposition.
Menge: 100,000 t

**596.004 Zulage für Materialzuordnung BM 2**
als Zulage zur Vorposition.
Menge: 100,000 t

**596.005 DK1: Beladung, Transport, Entsorgung Gemische oder getrennte Fraktionen aus Beton, Ziegel, Fliesen, Keramik, mit Ausnahme derjenigen, die unter 170106* fallen - 170107**
DK1: Beladung, Transport, Entsorgung Gemische oder getrennte Fraktionen aus Beton,
Ziegel, Fliesen, Keramik, mit Ausnahme derjenigen, die unter 170106* fallen - 170107
Entsorgung Sieb- / Bodenmaterial mit Bauschuttanteilen > 10 % mit derZuordnung zur DK I  mit der Zuordnung nach EBV Tabelle 4 -  zu den nicht gefährlichen Abfälle
Menge: 100,000 t

**596.006 DK2: Beladung, Transport, Entsorgung Gemische oder getrennte Fraktionen aus Beton, Ziegel, Fliesen, Keramik, mit Ausnahme derjenigen, die unter 170106* fallen - 170107**
DK2: Beladung, Transport, Entsorgung Gemische oder getrennte Fraktionen aus Beton,
Ziegel, Fliesen, Keramik, mit Ausnahme derjenigen, die unter 170106* fallen - 170107
Entsorgung Sieb- / Bodenmaterial mit Bauschuttanteilen > 10 % mit der Zuordnung zur DK II  mit der Zuordnung nach EBV Tabelle 4 -  zu den nicht gefährlichen Abfälle
Menge: 100,000 t

**596.007 Beladung, Transport, Entsorgung der Materialgruppe Betonrecyclingschotter RC1**
Entsorgung Betonrecyclingschotter nach EBV Tabelle 4 -  nicht gefährlicher Abfall der
Materialzuordnung RC1
Menge: 50,000 cbm

**596.008 Zulage für Materialzuordnung RC 2**
als Zulage zur Vorposition.
Menge: 50,000 cbm

**596.009 Baumischabfall**
z.B. Vlies der Baustraße und sonstige Abfälle, inkl. Beräumung auf dem Baufeld.
Menge: 5,000 cbm

**596.010 Holz / Strauchwerk / Kompost**
auf Miete gelagert und aus dem Waldbereich und gesamten
Gelände zusammengetragen.
(Hinweis: die Verwertung der Reststoffe der Rodungs- und Kronenschnittarbeiten werden in der jeweiligen Position mit abgerechnet)
Menge: 5,000 cbm

### Titel 597 HERRICHTEN DER GELÄNDEOBERFLÄCHEN

**597.001 obere Grasnarbe (großflächig) 5cm stark absoden und verwerten**
obere Vegetationsschicht / Grasnarbe im Bereich der neuen Wegefläche,
teildurchwurzelt, ca. 5cm stark,
abschieben und zum Sieben zum Lagerplatz fördern und auf Miete lagern.
Menge: 2400,000 qm

**597.002 obere Grasnarbe (Parkwegebankette) 5cm stark absoden und lagern**
obere Vegetationsschicht / Grasnarbe,
teildurchwurzelt,
ca. 5cm stark,
seitliche Parkwegebankette, jeweils 50-100cm breit,
abschieben zum Sieben zum Lagerplatz fördern und auf Miete lagern.
Menge: 540,000 qm

**597.003 Rückschnitt von Sträuchern und Jungbaumaufwuchs**
Höhe der Sträucher 0,5 bis 1,5 m,
bodengleicher Rückschnitt des Aufwuchses,
anfallendes Schnittgut in transportable Längen teilen,
aufnehmen und auf dem Baugelände auf Haufwerk lagern.
Menge: 30,000 qm

### Titel 598 PRÜFUNGEN

*Hinweis: Die nachfolgenden Prüfungen sind nur auf Verlangen und*
Entsorgung gemäß den geltenden Bestimmungen der Ersatzbaustoffverordnung 2023.
Einstufung gemäß AVV in die Klassen für Bodenaushub BM-F0*-F3 usw....

Mengen kleinergleich 1 cbm sind als Nebenleistung bei
der jeweiligen Hauptleistung mit einzukalkulieren.
Bei Mengen größergleich 1 cbm sind für die Gesamtmenge
Begleitscheine erforderlich.

Abrechnung in cbm feste Masse gemäß Abtragsprofile der
Bodenaushubposition. Die Bodenmenge ist in der Position
Bodenaushub nachzuweisen.
Wiegescheine dienen nur als zusätzlicher Nachweis.
Lockerung 20%
1 cbm loser Boden =1,55 t
1 cbm fester Boden = 1,85 t

Folgende zuvor auf dem Baugelände gelagerten Stoffe
sind zu laden, zu transportieren und beim Entsorger / Verwerter abzuladen:

**598.001 Deklarationsanalyse nach ErsatzbauV: Boden (BM)**
Die Ersatzbaustoffverordnung 2023 ist einzuhalten.
Untersuchung folgender auf Haufwerk gelagertener Materialien:
- Bodenaushubs
- Schottertragschichten / Auffüllungen
- Bauschutt
- wassergedundene Decke
- Siebrückstände

Einstufung gemäß AVV
in die Klassen F0*-F3 bzw. DK1-2 zur Bestimmung des Entsorgungsweges.
je 500cbm Erdsubstrat / 1 Analyse
Ausführung durch unabhägigen Gutachter.

inkl. Probennahme mit allen notwendigen Einzelproben
inkl. Analyse und Deklaration nach DepVO
inkl. Analyse und Deklaration nach EBV
Menge: 1,000 Stck

**598.002 Deklarationsanalyse nach ErsatzbauV: Schottertragschichten / Auffüllungen**
Die Ersatzbaustoffverordnung 2023 ist einzuhalten.
Untersuchung folgender auf Haufwerk gelagertener Materialien:

- Schottertragschichten / Auffüllungen

Einstufung gemäß AVV
in die Klassen F0*-F3 bzw. DK1-2 zur Bestimmung des Entsorgungsweges.
je 500cbm Erdsubstrat / 1 Analyse
Ausführung durch unabhägigen Gutachter.

inkl. Probennahme mit allen notwendigen Einzelproben
inkl. Analyse und Deklaration nach DepVO
inkl. Analyse und Deklaration nach EBV
Menge: 1,000 Stck

**598.003 Kopie von Deklarationsanalyse nach ErsatzbauV: Bauschutt**
Die Ersatzbaustoffverordnung 2023 ist einzuhalten.
Untersuchung folgender auf Haufwerk gelagertener Materialien:

- Bauschutt

Einstufung gemäß AVV
in die Klassen F0*-F3 bzw. DK1-2 zur Bestimmung des Entsorgungsweges.
je 500cbm Erdsubstrat / 1 Analyse
Ausführung durch unabhägigen Gutachter.

inkl. Probennahme mit allen notwendigen Einzelproben
inkl. Analyse und Deklaration nach DepVO
inkl. Analyse und Deklaration nach EBV
Menge: 1,000 Stck

**598.004 Deklarationsanalyse nach ErsatzbauV: wassergebundene Decke**
Die Ersatzbaustoffverordnung 2023 ist einzuhalten.
Untersuchung folgender auf Haufwerk gelagertener Materialien:

- wassergebundene Decke

Einstufung gemäß AVV
in die Klassen F0*-F3 bzw. DK1-2 zur Bestimmung des Entsorgungsweges.
je 500cbm Erdsubstrat / 1 Analyse
Ausführung durch unabhägigen Gutachter.

inkl. Probennahme mit allen notwendigen Einzelproben
inkl. Analyse und Deklaration nach DepVO
inkl. Analyse und Deklaration nach EBV
Menge: 1,000 Stck

**598.005 Deklarationsanalyse nach ErsatzbauV: Siebrückstände**
Die Ersatzbaustoffverordnung 2023 ist einzuhalten.
Untersuchung folgender auf Haufwerk gelagertener Materialien:
- Siebrückstände

Einstufung gemäß AVV
in die Klassen F0*-F3 bzw. DK1-2 zur Bestimmung des Entsorgungsweges.
je 500cbm Erdsubstrat / 1 Analyse
Ausführung durch unabhägigen Gutachter.

inkl. Probennahme mit allen notwendigen Einzelproben
inkl. Analyse und Deklaration nach DepVO
inkl. Analyse und Deklaration nach EBV
Menge: 1,000 Stck

**598.006 Kontrollprüfung des Baugrundes ZTVE- StB**
Prüfungsumfang:
- Proktordichte gem DIN 18 130, D Pr >= 100%
mittels Lastplattenversuch
- Verformungsmodul Ev2 > = 45 MN/ qm
Ausführung nach Anweisung des AG durch einen
unabhängigen Baugrundgutachter,
Nachweis durch Übergabe des Prüfprotokolles.
Menge: 10,000 Stck

**598.007 Kontrollprüfung der Tragschichten ZTVT- StB**
Prüfungsumfang:
- Proktordichte gem DIN 18 130, D Pr >= 100%
mittels Lastplattenversuch
- Verformungsmodul Ev2 > = 80-120 MN/ qm
Ausführung nach Anweisung des AG durch einen
unabhängigen Baugrundgutachter,
Nachweis durch Übergabe des Prüfprotokolles.
Menge: 10,000 Stck

**598.008 Belastungsfahrzeug bereitstellen**
Belastungsfahrzeug als Gegengewicht (z.B. ausreichend
beladener Lkw) für Plattendruckversuch bei Kontrollprüfungen bereitstellen.
Menge: 5,000 h

### Titel 599 STUNDENLOHN- UND GERÄTEARBEITEN

*Hinweis: Hinweis:*
Für eventuell erforderliche Arbeiten, die nicht im
Leistungsverzeichnis erfaßt sind und gegen Nachweis zur
Ausführung kommen, werden berechnet für:

**599.001 Vorarbeiter**
Menge: 3,000 h

**599.002 Landschaftsgärtner**
Menge: 3,000 h

**599.003 Hilfskraft**
Menge: 3,000 h

**599.004 Bagger**
inkl. Bedienpersonal
Menge: 1,000 h
